# Angebotsaufforderung (GAEB DA XML 3.2, DA83)
Währung: EUR
Erstellt mit: GXML Toolbox V3.3 R20230829, iTWO_64 V24.0.454, 04.06.2025

## 120 Maurerarbeiten
Datum: 04.06.2025

*Hinweis: BAUVORHABEN*
BAUVORHABEN

Essen, Leimgardtsfeld 40 und 42
Wichtiger Hinweis zum Ausführungszeitraum!!!

Beginn:  September 2025
Fertigstellung: gem. noch folgendem Bauzeitenplan

2 Häuser in 1 Block
4-geschossig (EG,1.OG,2.OG, DG mit Wohnung und Speicher)
1-Spänner
7 Mieteinheiten

Die Arbeiten finden in einem Bauabschnitt statt.

Durchzuführende Arbeiten gesamt:

- Gerüstbau
- Wärmedämmfassade
- Balkonsanierung
- Fliesen- und Estricharbeiten Balkone
- Absturzsicherung Balkonbrüstung
- Satteldach mit Aufsparrendämmung, Gauben,Rinnen, Fallrohre, Brüstungsabdeckungen
- Fenstererneuerung
- Erneuerung WE-Türen im Treppenhaus
- Erneuerung der Haustüren
- Erneuerung Kellerhoftüren
- Einbau T30-Türen in Keller und Dachgeschoss
- Elektroarbeiten
- Einbau Videosprechanlage
- Maurerarbeiten Treppenhaus und Kellerfenster
- Kellerdeckendämmung
- Treppenhausanstrich inkl. Keller
- Umgestaltung Außenanlage

Die Arbeiten diverser Gewerke werden entsprechend vor oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV Maurerarbeiten*
Zusätzliche Technische Vertragsbedingungen (ZTV)
Maurerarbeiten

1.1
Maßgebend für die Lieferung und Ausführung der Leistungen sind die ATV in der VOB-Teil C und weitere DIN-Vorschriften.
Alle Leistungen sind nach dem zum Zeitpunkt der Ausführung geltenden Normen, Verordnungen, Richtlinien etc. auszuführen.

Weiterhin gelten sämtliche europäischen und nationalen Vorschriften,
Merkblätter, Stoff- und Prüfnormen usw. jeweils in ihrer aktuellen Fassung.

Als vereinbart gelten weiterhin die Herstellerverarbeitungs- angaben, Zulassungen und Empfehlungen der jeweiligen Fachverbände.

Folgende Vorschriften sind besonders zu beachten:

GEG  Gebäudeenergiegesetz

Unfallverhütungsvorschriften/ Regeln der BG Bau (Berufsgenossenschaft der Bauwirtschaft)
BGV  BG-Vorschriften
BGR  BG-Regeln
BGI  BG-Informationen
BGG  BG-Grundsätze
BetrSichVBetriebssicherheitsverordnung mit den dazugehörigen Technischen Regeln „TRBS"
a.a.R.d.T."Allgemein anerkannten Regeln der Technik"

Die Baustellenordnung der Covivio Immobilien GmbH

DIN 4102 Brandverhalten von Baustoffen und Bauteilen
DIN 4109 Schallschutz im Hochbau
DIN 4108 Wärmeschutz im Hochbau

TRAV  Technische Regeln für die Verwendung von absturzsichernden Verglasungen
BauO NRW Landesbauordnung für das Land Nordrhein-Westfalen

DIN 18299  Allgemeine Regelungen für Bauarbeiten jeder Art.

DIN 18330 Maurerarbeiten

1.2
Grundsätzlich sind nur Produkte zu verarbeiten die  entsprechend den europäischen Richtlinien eine CE-Kennzeichnung unterliegen und besitzen.
Bezüglich der Wärmeleitfähigkeit sind zusätzlich zur CE-Kennzeichnung Produkte zugelassen, die zudem einer Fremdüberwachung einer von Ländern zugelassenen Stelle unterliegen und entsprechend überwacht sind.

1.3
Der Auftragnehmer hat vor Anfertigung der Leistungen ein örtliches Aufmaß zu nehmen.
Die Angaben von Achsen, Fluchten und Höhen sind den Bauplänen u. der Statik zu entnehmen und an der Baustelle vor Beginn der Arbeiten zu überprüfen.
1.4
Mit Unterzeichnung des Angebotes erklärt der AN, dass von ihm sämtliche gesetzlichen, behördlichen und berufsgenossen- schaftliche Auflagen erfüllt werden, die zur Ausführung beschriebenen Leistungen erforderlich sind.
Für die Ausführung der Arbeiten ist Fachpersonal in ausreichender Zahl einzusetzen.
Der Auftragnehmer hat dafür Sorge zu tragen, dass während der Ausführung seiner Leistungen immer mindestens ein fließend deutschsprechender Mitarbeiter seiner Firma mit Weisungsbefugnis auf der Baustelle anwesend ist.
1.5
Bei Arbeiten in bewohnten Häusern erwartet der Auftraggeber (AG) vom Auftragnehmer (AN) tatkräftige Unterstützung bei den Bemühungen, berechtigten Mieterwünschen zu entsprechen. Dazu gehören insbesondere folgende Verpflichtungen:
Alle Handwerker/ Mitarbeiter des AN haben die Verpflichtung, Kunden (Mietern) höflich und hilfsbereit zu begegnen.
In Gesprächen mit den Mietern ist das Bemühen von Covivio um einen verbesserten Kundenservice/-dienst herauszustellen.
1.6
Die Mieter sind rechtzeitig vor Durchführung von Arbeiten zu verständigen, ggf. durch Aushang im Treppenhaus oder auch individuelle Terminvereinbarung mit dem einzelnen Mieter.
1.7
Möbel und sonstiges Mietereigentum, Bodenflächen und angrenzende Bauteile etc. im Bereich der  auszuführenden Arbeiten sind durch Folie, evtl. Schaltafeln oder Ähnliches gegen Beschädigungen jeglicher Art zu schützen.
Verschuldete Schäden sind sofort, spätestens innerhalb von 2 Arbeitstagen nach Beauftragung, durchzuführen. Sofern die Frist aus Gründen, die der AN nicht zu vertreten hat, nicht einzuhalten ist, ist der AG unverzüglich zu unterrichten.

1.8
Wird in der Leistungsbeschreibung ein Fabrikat mit dem Zusatz "oder gleichwertiger Art" vorgegeben, so ist die Gleichwertigkeit als Mindestforderung zu verstehen.
Ist ein Fabrikat nach dem Zusatz "oder gleichwertiger Art" in den vorgesehenen Freiraum für "Angebotenes Fabrikat" vom Bieter nicht eingetragen, so gilt im Falle der Auftragserteilung das vom Auftraggeber eingetragene Fabrikat als vereinbart.
Die Gleichwertigkeit angebotener Fabrikate oder Materialien ist vom AN durch Prüfzeugnisse, Prospekte, Muster oder anderweitig darzulegen.
1.9
Besondere Hinweise Feuergefährdende Arbeiten
Das Lagern von Druckgasflaschen in Treppenhäusern, Durchgängen und Durchfahrten ist untersagt.
Bei Arbeiten mit brennbaren Gasen muss ein Feuerlöscher, tragbar, nach DIN EN 3-8:2015-07 vorhanden sein.
Bei Arbeiten mit offener Flamme an Flächen mit brennbaren Materialien (bspw. Dachabdichtung) ist je 20 m² Bearbeitungsfläche mindestens 1 Feuerlöscher im Arbeitsbereich vorzuhalten.
Die Merkblätter VdS Schadenverhütung, Köln:
VdS 2021 - Baustellen - Unverbindlicher Leitfaden für ein umfassendes Schutzkonzept, sowie
VdS 2008 - Feuergefährliche Arbeiten; Richtlinien für den Brandschutz sind zu beachten
1.10
Abfallbeseitigung
Jegliches Restmaterial, Verschnitt, Bruch, Verpackungsmaterial, Strahlmittel und dergleichen sind vom Auftragnehmer kostenlos zu beseitigen.
Die einschlägigen allgemeinen und kommunalen Vorschriften über die Entsorgung von Sonderabfall sind zu beachten. Die Entsorgung von Abfällen, Abbruchmassen und Bauschutt umfasst die
Verwertung entsprechend den Vorschriften, Satzungen des Abfallverwertungsbetriebes bzw. der
Gemeinde und behördlichen Auflagen. Das Sortieren, Zwischenlagern und getrennte Laden und
Transportieren ist danach in den Preis einzukalkulieren.
Der Nachweis über die ordnungsgemäße Entsorgung kann verlangt werden.
Sollten Container bauseits bereitgestellt werden, erfolgt eine Umlage der Kosten, deren Höhe oder
Anteil zuvor mit dem Auftragnehmer vereinbart wird.

1.11
Toleranzen und Qualitäten
Für die Qualitätsbeurteilung der abzunehmenden Leistung gelten DIN 18202 und DIN 18203,
Standardanforderungen, bis auf Boden- und Wandbeläge:
Hier gelten für Ebenheitstoleranzen DIN 18202,
Tabelle 3, Zeile 4 und Zeile 7 (erhöhte Anforderungen).

1.12
Schutz der Leistungen
Grundsätzlich ist während der Bauzeit vom AN der ausreichende Schutz - erforderlichenfalls auch
über die VOB- Grundleistung "Schutz der Leistung" hinausgehend - aller erbrachten Leistungen
einschließlich Unterhalt und termingerechter Entsorgung der Schutzleistungen sowie der Reinigung der zu übergebenden Leistung zu gewährleisten.

1.13
Erscheinungsbild
Das Erscheinungsbild der Baustelle hat permanent vorbildlichen Charakters zu sein.

1.14
Material- u. Unterkunftsräume werden bauseitig nicht zur Verfügung gestellt.

1.15
Bauaufzüge werden bauseitig nicht zur Verfügung gestellt.

1.16
Strom u. Wasseranschlüsse sind an der Baustelle vorhanden.  Anteiligen Verbrauchskosten werden mit 0,3% von der Schlussrechnung in Abzug gebracht.

### Bereich 1 Maurer Leimgardtsfeld 40 und 42

#### Abschnitt 1.1 Arbeiten im Treppenhaus nach Elektro

*Hinweis: Fotodokumentation*
Die Breite der Wandschlitze ist per Fotodokumentation (unter Verwendung eines Maßstabs) nachzuweisen

**1.1.10 Öffnungen der Zählerkästen schliessen**
Vorhandene Öffnungen im Mauerwerk schließen,
einschl. Herstellen der erforderlichen
Zahnung und des 2-lagigen
Verputzes, Mauerwerk 1/2 Stein stark, in fix und
fertiger Arbeit. Aufgemessen wird die
ehemalige vorhandene Öffnung.
Menge: 8,000 m²

**1.1.20 Deckendurchbrüche schliessen**
Deckendurchbrüche in 10-15 cm starken
Stahlbetondecken bis zu einer Größe von
20/20 cm ausbetonieren und Anschlüsse verputzen.
Menge: 13,000 Stck

**1.1.30 Wandschlitze bis zu einer Breite von 6 cm**
Wandschlitze bis zu einer Breite von 6 cm
sauber schließen und an den vorhandenen
Wandputz übergangslos angleichen.

Tiefe bis ca. 5 cm
Menge: 60,000 m

**1.1.40 Wandschlitze bis zu einer Breite von 12 cm**
*** Bedarfsposition mit GB
Wandschlitze bis zu einer Breite von 12 cm
sauber schließen und an den vorhandenen
Wandputz übergangslos angleichen.

Tiefe bis ca. 6 cm
Menge: 40,000 m

**1.1.50 Wandschlitze bis zu einer Breite von 20 cm**
*** Bedarfsposition mit GB
Wandschlitze bis zu einer Breite von 20 cm
sauber schließen und an den vorhandenen
Wandputz übergangslos angleichen.

Tiefe bis ca. 8 cm
Menge: 30,000 m

**1.1.60 Wandschlitze bis zu einer Breite von 40 cm**
*** Bedarfsposition mit GB
Wandschlitze bis zu einer Breite von 40 cm
sauber schließen und an den vorhandenen
Wandputz übergangslos angleichen.

Tiefe bis ca. 12,5 cm
Menge: 20,000 m

**1.1.70 Alte Dose schließen**
Alte Dose schließen
Nicht mehr benötigte Schalter- oder Steckdose
sauber schließen und an den vorhandenen
Wandputz übergangslos angleichen.
(Nur für Dosen die nicht im Bereich der
zu verputzenden Schlitze liegen)
Menge: 15,000 St

**1.1.80 Kunststeinsockel ergänzen**
Kunststeinsockel (Ausführung wie Bestand oder ähnlich) liefern und fachgerecht im Bereich der zu bearbeitenden Wandschlitze einsetzen.

Höhe bis ca. 10 cm
Breite bis ca. 35 cm
Menge: 12,000 Stck

**1.1.90 Brandschutzkanal**
*** Bedarfsposition ohne GB
Im Bereich der Kopfwände (Aufzugseite) sind im Bereich der Decken-/Wandanschlüsse die auf Putz verlegten Elektroleitungen in Brandschutzqualität F90 inkl. Unterkonstruktion und fachgerechtem Anschluss zu den flankierenden Bauteilen.nach Herstellervorschrift abzuschotten.

Die Oberfläche ist malerfertig herzustellen

Abwicklung: ca. 30cm x 25 cm

gewähltes Fabrikat__________________
Menge: 1,000 m

#### Abschnitt 1.2 Kellerfenster

*Hinweis: Hinweis zum Einbau*
Die Positionen für den Einbau von Kellerfenstern verstehen sich
in fix und fertiger Arbeit, einschließlich aller erforderlichen Nebenarbeiten, insbesondere:
Ausbau des alten Stahl-, Holz- oder Kunststofffensters
Nachmauern und -putzen der beschädigten Wangen und der
Brüstung, auch zum Anpassen an die Maße des neuen Fensters
Anlegen einer neuen Brüstungsabdeckung, mit Gefälle vom Fenster wegführend.
Verglasung aus Einscheibensicherheitsglas 4 mm
Putz wird ausschließlich aus Zementmörtel (M10, bzw. PIII) hergestellt, an die bestehenden Wandflächen angeglichen und geglättet. Die Abdeckung der Brüstung ist aus Zementmörtel oder -estrich herzustellen und ebenfalls zu glätten.

**1.2.10 1-flgl. Stahlkellerfenster 60 x 40**
*** Bedarfsposition mit GB
Stahlkellerfenster, feuerverzinkt mit zu öffnenden
Glas- und Stahlgitterflügeln wie im Vortext beschrieben
liefern und einbauen
Ausführung: Einflügelig
Maße: ca. 60 cm x 40 cm
Menge: 12,000 St

**1.2.20 1-flgl. Stahlkellerfenster 80 x 60**
*** Bedarfsposition mit GB
Stahlkellerfenster, feuerverzinkt mit zu öffnenden
Glas- und Stahlgitterflügeln wie im Vortext beschrieben
liefern und einbauen
Ausführung: Einflügelig
Maße: ca. 80 cm x 60 cm
Menge: 2,000 St

**1.2.30 2-flgl. Stahlkellerfenster 100 x 80**
*** Bedarfsposition mit GB
Stahlkellerfenster, feuerverzinkt mit zu öffnenden
Glas- und Stahlgitterflügeln wie im Vortext beschrieben
liefern und einbauen
Ausführung: Zweiflügelig
Maße: ca. 100 cm x 80 cm
Menge: 2,000 St

#### Abschnitt 1.3 Kelleraußentüren

**1.3.10 Kellerhofttüren aus Holz ausbauen**
Türen unterschiedlicher Größe aus Holz einschl.
Futter und Bekleidung vorsichtig ausbauen und fachgerecht entsorgen. Beiputz und beimauern als Vorbereitung zum Einbau einer neuern Tür ist einzukalkulieren.

ca. 0,90*2,00m
Menge: 2,000 St

**1.3.20 Kellerhofttüren aus Stahl ausbauen**
*** Bedarfsposition ohne GB
Luftschutztüren unterschiedlicher Größe aus Stahl einschl.
Rahmen vorsichtig ausbauen und fachgerecht entsorgen. Beiputz und beimauern als Vorbereitung zum Einbau einer neuern Tür ist einzukalkulieren.

ca. 0,90*2,00m
Menge: 1,000 St

**1.3.30 Türöffnungen schliessen**
*** Bedarfsposition ohne GB
Mauerwerk, Kalksandstein herstellen, d
<= 25cm, bis 2,00m²
Mauerwerk aus KS12, M 5, in allen Geschossen
fachgerecht herstellen.
Mauerwerksdicke: größer 12,5 cm bis einschl. 25 cm
Flächen bis einschließlich 2,00 m²

Oberhalb der untersten und unterhalb der obersten Steinlage ist jeweils eine Bitumenbahn als Horizontalsperre einzubauen.
Menge: 1,000 m²

**1.3.40 Außenwandputz**
*** Bedarfsposition ohne GB
Außenwandputz, fachgerecht einlagig als
Reparaturputz bis 2,00 cm stark herstellen.Der Untergrund ist
entsprechend vorzubereiten. Der Putz ist an die angrenzenden Flächen anzuarbeiten. Die Oberfläche ist abzureiben und zu glätten. Einschl. Vorspritzen der Wandfläche.
Material: Zement-, oder Kalk-Zementputz
Menge: 1,000 m²

**1.3.50 Innenwandputz**
*** Bedarfsposition ohne GB
Innenwandputz, fachgerecht einlagig
als Reparaturputz
bis 2,00 cm stark herstellen.
Der Untergrund ist entsprechend vorzubereiten. Der
Putz
ist an die angrenzenden Flächen anzuarbeiten. Die
Oberfläche
ist abzureiben und zu glätten. Einschl. Vorspritzen
der Wandfläche.
Material: Zement-, oder Kalk-Zementputz
Menge: 1,000 m²

#### Abschnitt 1.4 Türöffnungen für Brandschutztüren vorbereiten

**1.4.10 Vorhandene Türöffnung schneiden**
Vorhandene Türöffnung durch
Schneiden einer, bzw. beider Wangen auf das nächste
Normmaß vergrößern.Einschl. dem Beimauern und Beiputzen von Fehlstellen in den Wangen.
Wanddicke, einschl. Putz und Belag: bis einschl. 24cm
Menge: 4,000 St

#### Abschnitt 1.5 Abbruch- und Putzarbeiten im Treppenhaus

**1.5.10 Wandplattierung abbrechen**
Wandplattierung, im Dünnbett geklebt oder im
Mörtel verlegt bis auf festen Untergrund abbrechen.
Das Vorputzen von Vertiefungen im Mauerwerk
tiefer 2,5 cm (gemessen von Oberkante Verputz)
wird gesondert vergütet, und ist nur nach
Rücksprache mit der Bauleitung auszuführen.
Menge: 30,000 m²

**1.5.20 Innenwandputz herstellen, über 1 m²**
Innenwandputz fachgerecht als Reparaturputz
bis 2 cm stark herstellen. Der Untergrund ist entsprechend
vorzubereiten. Der Putz ist an die angrenzenden Flächen anzuarbeiten. Die Oberfläche ist dem vorh. Putz anzugleichen.
In Rechnung stellen ist die Summe aller einzelnen Putzflächen. Im Aufmass sind die einzelnen Flächen aufzuführen.
Material: Putzmörtel PIV bzw. B4/20/2
In Einzelflächen über 1,00 m²
Menge: 30,000 m²

**1.5.30 Zulage: Schließen tiefer Wandbeschädigungen**
*** Bedarfsposition mit GB
Zulage zu Putzpositionen für:
Schließen tiefer Wandausbrüche (z.B. nach Stemmarbeiten
in Hochlochziegel, Schwemmstein, etc...)
- Ist vor Ausführung bei der Bauleitung schriftlich anzuzeigen -
Menge: 30,000 m²

**1.5.40 Zulage: Ausgleichsputz**
*** Bedarfsposition mit GB
Zulage zu Putzpositionen:
Ausgleichsputz, bzw. mehrlagige Ausführung bei Putzdicken,
die in der Fläche im Mittel 3 cm überschreiten

- Ist vor Ausführung bei der Bauleitung schriftlich anzuzeigen -
Menge: 30,000 m²

**1.5.50 Türen in der Höhe vergrössern, d > 37cm**
*** Bedarfsposition ohne GB
Vorhandene Türöffnung, in der Höhe um bis zu 25 cm
durch Einbau eines Betonsturz und entfernen des vorh.
Mauerwerks und des vorh. Sturz, auf ca. 2,10 m vergrössern.
Einschl. dem Verputzen der beigemauerten, bzw. abgestemmten Flächen und des Sturzes sowie Einlegen
eines Armierungsgewebes.
Wanddicke, einschl. Putz und Belag: über 37cm

Bauteil: Hauseingangstüren
Menge: 1,000 St

**1.5.60 Innenfensterbank ausbauen**
*** Bedarfsposition mit GB
Schadhafte Innenfensterbänke unterschiedlicher Materialien einschl. etwaiger
vorhandenen Scheuerleisten ausbauen und
die Flächen so herrichten, daß eine
Naturstein-Innenfensterbank mit seitl.
Scheuerleisten eingesetzt werden kann.
Menge: 8,000 m

**1.5.70 Serizzo-Granit -Innenfensterbänke bis 15 cm**
*** Bedarfsposition mit GB
Serizzo-Granit -Innenfensterbänke bis 15 cm breit,
deutsch-gelb, mit abgerundeten Ecken und
gebrochenen Vorderkanten, alle sichtbaren
Seiten poliert, 20 mm dick. frei Verwendungsstelle liefern, in voller Mörtelbettung verlegen, sowie Beiputzen der
anschließenden Putzflächen.
Menge: 8,000 m

### Bereich 2 Stundenlohnarbeiten

#### Abschnitt 2.1

**2.1.10 Fachhandwerker**
*** Bedarfsposition ohne GB
Fachhandwerker für unvorhergesehne Arbeiten zum Nachweis

-nur auf Anordnung der Bauleitung-
Menge: 1,000 Std

**2.1.20 Bauhelfer**
*** Bedarfsposition ohne GB
Bauhelfer für unvorhergesehne Arbeiten zum Nachweis

-nur auf Anordnung der Bauleitung-
Menge: 1,000 Std
